# ÖK Eidertal 5 - Gehölzarbeiten, Zaunbau,
Angebotsaufforderung (GAEB 90, DA83)
DV-Nummer: 2026-057
Eröffnung: 16.11.26
Währung: EUR
Auftraggeber: Ausgleichsagentur, Schleswig-Holstein GmbH, Eschenbrook 4, 2

## Los 1 Vegetationstechnik
Datum: 30.10.26

### Titel 01 Baustelleneinrichtung/ vorbereitende Arb

*Hinweis*
Für die im Folgenden anzubietenden Bagger gilt
grundsätzlich die Verwendung von
biologisch abbaubarem Hydrauliköl; bitte tragen Sie
hier das von Ihnen angebotene Produkt ein:

'.........'

Das angebotene Produkt ist mittels aktuellem Datenblatt
nachzuweisen. Es dürfen nur Fahrzeuge zum Einsatz
kommen, die regelmäßig von einer Fachwerkstatt gewartet
werden.
Der AG behält sich die Einsicht in das Wartungsbuch
sowie
Stichproben des eingesetzten Öls vor.

**01.1 An- und Abtransport sowie Einsatz von Lastverteilungsmatten**
für Rohrdurchlauf an Zufahrtsweg, ca. 8-10 qm
betroffene
Wegstelle. Einsatz während des Baustellenverkehrs (ca.
1-2
Wochen) mit Kenntlichmachung für Fuß- und Radverkehr.
Menge: 1,000 psch

**01.2 An- und Abtransport Raupenbagger mit Moorlaufwerk, 8 bis 18 t**
An- u. Abtransport Raupenbagger mit Moorlaufwerk, 8
bis 18 t,
durch geeignetes Transportgerät (Tieflader).
Zum Einsatz im Moor dürfen nur Hydraulik-Löffelbagger
8 bis 18 t mit Moorlaufwerk und einem Bodendruck von
<0,25 kg/cm² (in beladenem Zustand) kommen.

angebotenes Gerät (Herst., Typ), Bodendruck (kg/cm²)

'.........'
Gewicht (kg)/Kettenauflagelänge (cm) x 2 x Kettenbr.
(cm)

Erforderliche Anbaugeräte:
Schwenklöffel mind. 0,8 m³
Knickschere/Fällgreifer
Forstmulcher
Stubbenfräse

Bereitstellung von erfahrenen Maschinenführern
Erfahrungen mit Baggerarbeiten bei anspruchsvollem,
steilem
Relief und teils eng begrenzten Bedingungen sind für
Maschinenführer nachzuweisen, > ausgefüllte
Referenzliste.

Zufahrt und Abladen nach Angaben der Bauüberwachung
Menge: 1,000 St

**01.3 Umsetzen des Baggers aus Vorpos. mit Tieflader**
zwischen den Teilflächen

Zufahrt und Abladen nach Angaben der Bauüberwachung
Menge: 1,000 St

**01.4 An- u. Abfahrt Schlepper mit Anhängemulde, 10 bis 15 m³**
An- u. Abfahrt Schlepper mit Anhängemulde,
Ladevolumen 10 bis 15 m³

Zur Verringerung der Bodenschadverdichtung dürfen nur
Anhängermulden mit Breitbereifung zum Einsatz kommen.
Menge: 1,000 St

**01.5 An- und Abtransport Schlepper mit Großhäcksler und Kreissägeeinheit**
Stämme bis mind. 20 cm Durchmesser,
Leistung: 6 bis 10 m³/h

Zufahrt und Abladen nach Angaben der Bauüberwachung
Menge: 1,000 St

### Titel 02 Gehölzentfernung

**02.1 Einsatz Raupenbagger 8-18 t mit Anbaugeräten**
Einsatz eines Raupenbaggers mit Anbaugeräten
inkl. Personal, Maschinenkosten und aller
Betriebsstoffe

Erforderliche Anbaugeräte:
Schwenklöffel mind. 0,8 m³
Knickschere/Fällgreifer
Forstmulcher
Stubbenfräse

für folgende Arbeiten:
Mulchen/Freischneiden Zauntrasse
Auflichtung der Gehölzbestände
kleinräumige Bodenmodellierung
Die Arbeiten sind nach Angabe der Baubegleitung
auszuführen.
Bereitstellung von erfahrenen Maschinenführern
Erfahrungen mit Baggerarbeiten bei anspruchsvollem,
steilem
Relief und teils eng begrenzten Bedingungen sind für
Maschinenführer nachzuweisen, > ausgefüllte
Referenzliste.
Die Arbeiten sind im Stundenlohn anzubieten; die
Leistungen sind in Form aussagekräftiger
Stundenlohnzettel
nachzuweisen und von der Bauüberwachung
gegenzuzeichnen.
Menge: 40,000 h

**02.2 Einsatz Schlepper mit Anhängemulde, 10 bis 15 m³**
Einsatz Schlepper mit Anhängemulde,
Ladevolumen 10 bis 15 m³
Transport entnommer Gehölze innerhalb der Baustelle zum
Schredderplatz gemäß den Anweisungen durch die
Baubegleitung.

Inkl. Personal, Maschinenkosten und aller
Betriebsstoffe

Die Arbeiten sind im Stundenlohn anzubieten. Die
Leistungen
sind in Form aussagekräftiger Stundenlohnzettel
nachzuweisen
und von der Bauüberwachung bwz. der biologischen
Baubegleitung gegenzeichnen zu lassen.
Menge: 20,000 h

**02.3 Einsatz Schlepper mit Großhäcksler und Kreissägeeinheit**
Schnittgut der Vorpositionen mit Hilfe des
Großhäckslers
häckseln.

Laden, Abfuhr und Entsorgung der Hackschnitzel wird
gesondert vergütet.

Inkl. Personal, Maschinenkosten und aller
Betriebsstoffe

Die Arbeiten sind im Stundenlohn anzubieten. Die
Leistungen
sind in Form aussagekräftiger Stundenlohnzettel
nachzuweisen
und von der Bauüberwachung bwz. der biologischen
Baubegleitung gegenzeichnen zu lassen.
Menge: 10,000 h

**02.4 Facharbeiter-Stunden mit Motorgerät**
Facharbeiter-Stunden mit Motorgerät (Kettensäge o. Ä.)
zum
Nachweis für folgende Arbeiten:

z.B. Freistellung einzelner Gehölze, Nacharbeiten
Zauntrasse

Die Arbeiten sind im Stundenlohn anzubieten; die
Leistungen sind in Form aussagekräftiger
Stundenlohnzettel
nachzuweisen und von der Bauüberwachung
gegenzuzeichnen.
Menge: 10,000 h

**02.5 Fachgerechte Entsorgung Häckselgut**
Vollständiges Entsorgen von Häcksel und restlichem
Dickholz.
Das Material geht in das Eigentum des AN über.

Kalkulationshinweise:
Der Wert des Dickhholzes und des Hackschnitzels ist
bei der
Kalkulation des Einheitspreises in Abzug zu bringen.
Menge: 1,000 psch

USt %: 19,00
